# Erweiterung Realschule Plus; Birkenfeld
Angebotsaufforderung (GAEB DA XML 3.1, DA83)
Projekt: 2020-14
Währung: EUR
Auftraggeber: Landkreis Birkenfeld
Erstellt mit: SOFTTECH GmbH / GXML Toolbox V3.3 R20230503, AVANTI pro 2025, 27.05.2026

## 010 Fliesenbelag
Datum: 06.01.2026

*Hinweis*

*Hinweis: Projektbeschreibung*
Projekt
Erweiterung der Realschule Plus; Birkenfeld;
Brechkaul 17
55765 Birkenfeld

Massnahme
Neubau eines 3-geschossigen Ergänzungsgebäudes

Auftraggeber
Nationalparklandkreis Birkenfeld
vertr. durch Landrat Miroslaw Kowalski
Schneewiesenstrasse 25
55765 Birkenfeld

Entwurf/ Architektur
blass/ weber :ARCHITEKTEN: PartGmbB
Am Ludwigsplatz 5
66 117 Saarbrücken

Fachplanung Haustechnik Elektro und HLS
RUM- Plan Ingenieurbüro für Gebäudetechnik
Hauptstrasse 8
55774 Baumholder
Fachplanung Tragwerk und Brandschutz
Gorges- Wahlen Ingenieurpartnerschaft mbB
Renusstrasse 6
54421 Reinsfeld

SIGEKO
Ing. Büro HUB GmbH
Am Kirchberg 19a
55743 Idar- Oberstein

Baugrundgutachten
ELS Erdbaulabor Saar GmbH
Am Heidstock 24
66265 Heusweiler

Entwurfsbeschreibung

Auf dem Grundstück der bestehenden Realschule Plus in Birkenfeld soll ein Ergänzungsbau zur Unterbringung von
11 zusätzlichen Klassen,
einem Werk- Unterrichtraum
einem Textiraum
einem EDV- Unterrichtsraum
notwendigen Nebenräumen
errichtet werden.

Die Räume werden in einem 3-geschossigen Massivbau mit Flachdach entlang der Hangkante der Nord- West- Grenze errichtet.

Das ca. 57 m lange und 11 m breite Gebäude schliesst mit einer Giebelseite an das bestehende Schulgebäude an.

Die Erschliessung des Gebäudes erfolgt über diesen Anschluß. Darüber hinaus wird die Erschliessung über einen neuen Treppenraum von der Strasse „Brechkaul“ und dem neu entstehenden Innenhof zwischen Neu- und Altbau ergänzt.

Der Neubau wird barrierefrei ausgeführt.

Das Untergeschoss liegt ca. 1,50 m über dem Strassenniveau „Brechkaul“ und kann durch eine Treppen- und Rampenanlage erreicht werden.
Das Erdgeschoß liegt auf dem Niveau des bestehenden Schulgebäudes und kann dort stufenlos angebunden werden.

Zwischen Neubau und Bestandsbau entsteht eine ca. 330 m2 große Hoffläche, die als zusätzlicher Pausenhof genutzt werden kann.
Hier ist auch eine Überdachung als weitere Verbindung zwischen Neubau und Bestandsbau geplant.

Die Baumaßnahme wird im laufenden Schulbetrieb durchgeführt.
Auf die Sicherheit der Schüler ist jederzeit zu achten.

*Hinweis: Arbeitsschutz; Sicherheit und Gesundheitsschutz :*
Arbeitsschutz; Sicherheit und Gesundheitsschutz :
Arbeitsschutz; Sicherheit und Gesundheitsschutz :
Die Vorgaben zur Arbeitssicherheit bzw. zum
Gesundheitsschutz sind - ohne zusätzliche Vergütung -
anzuwenden bzw. einzuhalten.

Baustellenverordnung
Die Baustelle unterliegt der Baustellenverordnung von 1998 (letzte Änderung vom
01.04.2023). Durch den Bauherrn wurde ein Koordinator nach Baustellenverordnung
bestellt.
Die Einhaltung u.a. nachfolgender Vorschriften ist vertragliche Pflicht des AN:
] Arbeits- und Unfallverhütungsvorschriften der BauBG und DGUV
] Betriebssicherheitsverordnung
] Arbeitsschutzgesetz
] Arbeitsstättenverordnung
] Arbeitsstättenrichtlinie
] Gefahrstoffverordnung
] PSA-Benutzungsverordnung
Der entsprechende SIGE-Plan ist zu den üblichen Geschäftszeiten beim beauftragten
Sicherheits- und Gesundheitsschutz-Koordinator einzusehen.
Der Unternehmer hat zur Durchführung und Umsetzung der Baustellenverordnung vor
Aufnahme seiner Arbeiten einen Termin zur Einweisung in den SiGe-Plan mit dem
beauftragten Sicherheits- und Gesundheitsschutz-Koordinator zu vereinbaren. Die
Arbeiten dürfen erst nach erfolgter Einweisung ausgeführt werden.

Baustellenordnung
Die Baustellenordnung soll einen störungsfreien Bauablauf ermöglichen und wesentlich
zur Sicherheit und dem Gesundheitsschutz der Beschäftigten und sonstigen Personen
beitragen. Sie enthält Regelungen zur Organisation, Koordination und Überwachung des
sicheren Baustellenbetriebes und umfasst Maßnahmen zur Arbeitssicherheit, die
insbesondere die Zusammenarbeit aller am Bau Beteiligten betreffen.
Alle am Bau beteiligten Personen sind dazu verpflichtet, dafür Sorge zu tragen, dass von
der Baumaßnahme keine Sicherheits- und Gesundheitsgefahren ausgehen. Jeder
Auftragnehmer ist grundsätzlich für die Gewährleistung der Arbeitssicherheit seiner
Beschäftigten auf der Baustelle verantwortlich.
Diese Baustellenordnung ist mit allen am Bau Beteiligten vereinbart. Ihre Einhaltung und
die Unterweisung der Beschäftigten ist Bestandteil der Vertragserfüllung Die
Baustellenordnung kann vom Bauherrn bzw. dessen Vertreter (z. B. örtl. BÜ,
Baustellenkoordinator) jederzeit ergänzt und an die Baustellensituation angepasst
werden.

Zusammenarbeit mehrerer Arbeitgeber
Führt der Auftragnehmer Bauleistungen aus, die zeitlich und örtlich mit Aufträgen
anderer Unternehmer zusammenfallen, so ist er gemäß § 8 Arbeitsschutzgesetz bzw.
den Allgemeinen Unfallverhütungsvorschriften (DGUV-V1 / BGV A1) zur Abstimmung
und Vermeidung gegenseitiger Gefährdungen mit den anderen Unternehmern
verpflichtet. Eine verantwortliche Person für die Koordinationspflicht nach § 8 ArbSchG
und § 6 DGUV-V1 / BGV A1 ist dem Bauherrn, der örtl. BÜ und dem SIGE-Koordinator
zu benennen.

Unverträglichkeit von Baustoffen
Bei der Bauausführung dürfen nur Materialien verwendet werden, die hinsichtlich Ihrer
Gewinnung, Verarbeitung, Funktion und Beseitigung eine hohe Gesundheits- und
Umweltverträglichkeit aufweisen.
Werden vom AN Gefahrstoffe im Sinne der Gefahrstoffverordnung eingesetzt, so sind
Produktinformationen und Sicherheitsdatenblätter dem AG vorzulegen. Für die
Einsetzung des Gefahrstoffes ist vom AN eine Betriebsanweisung aufzustellen. Gebinde
und Verpackung müssen eine Sicherheitskennzeichnung tragen mit folgenden Angaben:
] Bezeichnung des Stoffes oder Zubereitung
] Gefahrensymbol und dazugehörige Gefahrenbezeichnung
] Hersteller, Importeur, Lieferant

*Hinweis: Baustellenzufahrt*
Die Baustelle befindet sich auf dem durch eine Schrankenanlage von der öffentlichen Strasse abgegrenzten Schulgelände und wird über die öffentliche
Strasse "Brechkaul" angefahren.
Die gesamte Baustelle ist mittels Bauzäunen aus Gitterdrahtelementen zum nicht durch die Baustelle genutzten Schulgelände gesichert.
Lagerflächen sind ausschließlich im Baustellenbereich möglich.
Die angrenzenden Schulgebäude und die Schulturnhalle sind während der Bauarbeiten im Betrieb.
In den Schulpausen ist in Kreuzungsbereichen Schüler/Baustelle kein Baustellenfahrzeugverkehr zulässig. Anlieferungen sind hierauf abzustimmen.

*Hinweis: Materialtransport*
Die in den folgenden Positionen beschriebenen Leistungen erstrecken sich über alle Geschosse des Neubaus (UG, EG; 1. OG)
Im Gebäude erfolgt der Transport über die Treppenhäuser. Eine Aufzugsanlage steht zum Zeitpunkt des Einbaus nicht zur Verfügung.

*Hinweis: Allgemeine Technische Vorbemerkungen*
Allgemeine Technische Vorbemerkungen

ANGABEN ZUR LEISTUNGSBESCHREIBUNG

Grundlage des Angebotes sind die Planungsunterlagen
und die Leistungsbeschreibung der Architekten. Etwaige
Unklarheiten sind vor Abgabe des Angebotes mit der
ausschreibenden Stelle zu klären.

Der Bieter ist gehalten, die im Leistungsverzeichnis
beschriebenen Details auf Vollständigkeit,
fachgerechte Ausführung und Eignung für den
vorgesehenen Verwendungszweck zu überprüfen.
Sinnvoll oder notwendig erscheinende Änderungen oder
Ergänzungen sind mit einer entsprechenden Begründung
dem Angebot beizufügen.

ART UND UMFANG DER LEISTUNG

Gegenstand dieser Ausschreibung ist die Lieferung und Einbau von Fliesen auf Bodenflächen, Wandflächen, Treppenstufen und Treppenpodesten.

Die Angebotspreise beinhalten die fix und fertige
Montage, einschließlich aller erforderlicher
Materialien, Profile, Verankerungs- und  Befestigungsmittel, Zubehörprofile, sonstige Kleinteile, Verschnitt und
Lieferung aller zur Herstellung benötigten Materialien.

In die Einheitspreise sind ebenfalls alle
Nebenarbeiten einzukalkulieren, wie:

-  örtliche Objektbesichtigung vor Angebotsabgabe
-  Materialbestellung und Lieferung, Verpackungsentfernung
-  Transport zur Verwendungsstelle, Abladen
-  diebstahlsicheres Lagern des Materials
-  Schützen des Materials gegen Witterungseinflüsse
bis zur Verwendung (gemäß den Herstellervorschriften )
-  Gestellung sämtlicher für Verlegen und Zuschneiden
erforderlichen Geräte
-  Beseitigen des Bauschuttes
-  örtliches Aufmaß

*Hinweis: Fliesen- und Plattenarbeiten*
Fliesen- und Plattenarbeiten

Mitgeltende Normen und Regeln

Allgemeines

Für die nachfolgend ausgeschriebenen Arbeiten gelten
insbesondere die Bestimmungen des Leistungsbereiches.
Fliesen und Plattenarbeiten - DIN 18 352
soweit nachfolgend nicht abweichend davon
ausgeschrieben wird und soweit nicht andere
DIN-Vorschriften mitbeachtet werden müssen.

Inklusive aller zu den DIN-Normen gehörenden Beiblätter
und Ergänzungen, jeweils in der neuesten Fassung, und
die Verarbeitungsvorschriften der Hersteller.

Angaben zu Stoffen und Bauteilen

Das eingebaute Material muss dem Muster entsprechen;
eine Bestätigung des Musters durch den Auftraggeber ist
einzuholen.

Angaben zur Ausführung

Allgemeines

Vor Ausführungsbeginn hat der Auftragnehmer mit dem
Auftraggeber festzulegen, wo das zu verwendende
Material auf der Baustelle gelagert werden kann, um
gegenseitige Störungen der am Bau beteiligten
Handwerker während der Bauausführung zu vermeiden.
Vor der Durchführung von Stemm-, Bohr- und
Einsetzarbeiten an Estrichen sowie geputzten Wänden und
Decken sind Leitungen mit einem Suchgerät zu orten.
Säulen von Schwenkarmaufzügen dürfen nicht zwischen
Balkonen oder Kragplatten eingespannt werden; beim
Einspannen in Mauerwerksöffnungen sind diese vor
Beschädigungen zu schützen, nach Möglichkeit sind
Fensterwinkel zu verwenden.
Alle Maße sind vor der Ausführung am Bau zu überprüfen,
sofern keine Detailzeichnungen mit verbindlichen
Maßangaben vorliegen.
Vor Beginn der Arbeiten sind die tatsächlichen
Einbauhöhen bezogen auf das gesamte Ausbausystem mit
der Bauleitung abzustimmen, wenn unzulässige Toleranzen
oder Änderungen des geplanten Fußbodenaufbaus
festgestellt oder vermutet werden.
Die belegten Flächen sind besenrein und frei von
Bindemittelschleiern und anderen Verunreinigungen zu
übergeben. Mörtel- und Fugmaterialreste sind vom
Verursacher zu beseitigen.
Zu verlegendes Material innerhalb einer
zusammenhängenden Fläche muss aus einer gemeinsamen
Charge stammen. Ist es aus produkttechnischen Gründen
unvermeidbar, dass leichte Struktur- und
Farbunterschiede auftreten können, so ist der
Auftraggeber vorher auf
diesen Umstand hinzuweisen und um sein Einverständnis
zu ersuchen.
Abdichtungen in Feuchträumen, auch häuslichen Bädern,
sind unter und hinter Wannen und Duschwannen nahtlos
durchzuführen. Anschlüsse und Ecken sind mit Dichtband
zu schließen und mit Dichtungsmittel zu überdecken.
Stellt der Auftragnehmer fest, dass vorhandene
Bauteile, die den Anschluss an den Potentialausgleich
erfordern und dieser noch nicht erfolgt ist, hat er die
Bauleitung rechtzeitig zu informieren, wenn der
Anschluss nach dem Abschluss der Fliesen- und
Plattenarbeiten nicht mehr problemlos erfolgen kann.
Unabhängig der Regelung von Abschnitt 3.2.1.2 der ATV
DIN 18352 sind vor Beginn der Arbeiten die
Verlegerichtung, der Einsatz von Schmuckelementen u.
dgl. mit Bauleitung und Auftraggeber festzulegen. Bei
gleichen Kantenlängen von Wand- und Bodenfliesen
sollen die Fugen entsprechend durchlaufen. Ist das
wegen der Geometrie des Raumes nicht möglich, ist eine
Abstimmung vorzunehmen.
Bei Außenbekleidungen sowie bei Bekleidungen in
Nassräumen sind Hohlräume im Ansatzmörtelbett zu
vermeiden.
Passstücke dürfen nicht kleiner als eine halbe Platte
sein; das Verlegen von schmalen Streifen ist zu
vermeiden.
Die Ausführung als Dünnbettverlegung erfolgt - falls
nicht anders beschrieben - mit hydraulisch erhärtendem
Dünnbettmörtel.
Während der Ausführung ist zu beachten, dass Öffnungen
von Abläufen, Rohren u. dgl. verschlossen sind und dass
Einrichtungsgegenstände vor Verschmutzung geschützt
werden.
Elastische Fugen sind grundsätzlich zu hinterfüllen, um
eine Dreiflankenhaftung zu vermeiden. Als
Hinterfüllung sind geschlossenzellige, nicht saugende
Materialien zu verwenden.

Fugen

Für Außenbeläge, Feuchträume und über Fußbodenheizungen
sind die besonderen Anforderungen an den Belag auch
für den Fugenmörtel zu berücksichtigen. In der Regel
sind hierbei flexiblere Mörtel einzusetzen.
Trennfugen, Bewegungsfugen und Anschlussfugen an andere
Bauteile sind von Mörtelbrücken und Verunreinigungen,
die die Funktion der Fugen beeinträchtigen,
freizuhalten.
Dichtmaterial elastischer Fugen muss auf Fliesen und
Untergrund abgestimmt sein. Weichmacherwanderung und
chemische Reaktionen müssen ausgeschlossen sein.

Bodenbeläge

Der Auftragnehmer ist angehalten, vor dem Verlegen von
Belägen die Belegreife festzustellen. Bei Zementestrich
darf ein Feuchtigkeitsgehalt von 2%, bei
Anhydritestrich von 0,3% nicht überschritten werden.
Scheinfugen und Risse im Estrich sind kraftschlüssig
mit Kunstharz vor dem Verlegen der Beläge zu schließen.
Fußbodeneinläufe erhalten im Anschlussbereich
zusätzlich ein leichtes Gefälle. Die wasserführende
Schicht muss grundsätzlich mit Gefälle zu den Einläufen
verlaufen. Werden vor oder bei der Ausführung
diesbezügliche Probleme erkennbar, ist die Bauleitung
zu
informieren und mit ihr gemeinsam eine Lösung der
Probleme zu suchen.
Es darf keine starre Verbindung zwischen Sockelleisten
bzw. Sockelplatten und dem Belag entstehen; eine
elastische Verfugung ist hier erforderlich. Hierauf ist
insbesondere bei Stufenbelägen zu achten,
Werden Bodenbeläge mit rutschhemmenden Eigenschaften
verlangt, ist der Nachweis für den jeweiligen
Anwendungsfall nachzuweisen.
Die Dickbettverlegung von Bodenplatten ist erst nach
ausreichender Erhärtung des Verlegemörtels zu verfugen.
Ist eine Imprägnierung vorgesehen (z.B. bei
Cotto-Platten), ist erst nach der Imprägnierung (gemäß
Herstellervorschrift) zu verfugen.

Wandbekleidungen

Bei Fliesen ohne Randglasur sind an allen sichtbaren
Kanten Kantenprofile einzubauen, die farblich auf die
Fliesen abgestimmt sein müssen.
Der Fliesenschnitt ist in Abhängigkeit vom Rastermaß
auf die Lage sanitärer Einrichtungen, Befestigungen,
Armaturen, Schalter, Steckdosen u. ä. mit der
Bauleitung abzustimmen. Sofern Dosen oder Kästen für
Installationen nur lose oder geheftet angebracht
sind, sind sie bei der Verlegung der Platten endgültig
zu fixieren.
Der Auftragnehmer hat sich beim Befestigen von
Bauteilen zu vergewissern, dass durch die
Befestigungsmittel keine Beschädigungen nicht
sichtbarer Leitungen und Rohre entstehen

Einrichtungsgegenstände

Wannen oder Brausetassen auf schwimmendem Estrich
müssen durch geschlossenzelligen Schaumstoffstreifen,
10 mm dick, von den flankierenden, ungefliesten Wänden
getrennt werden.
Sind vom Auftragnehmer Bauteile einzubauen, die den
Anschluss an den Potentialausgleich erfordern, darf
dieser nur von einem Elektrofachbetrieb ausgeführt
werden; fehlt ein solcher, ist die Bauleitung zu
informieren.
Einläufe mit Geruchverschluss sind mit Wasser zu
füllen.

Sonstige Angaben

Der Auftragnehmer hat dafür Sorge zu tragen, dass
während der Ausführung seiner Leistungen immer
mindestens ein fließend deutsch sprechender Mitarbeiter
seiner Firma auf der Baustelle anwesend ist.
Zu den auf der Baustelle vorzuhaltenden
Ausführungsunterlagen zählt neben den Ausführungsplänen
auch eine Ausfertigung dieser Leistungsbeschreibung.
Die vom Auftragnehmer verwendeten Ausführungsunterlagen
müssen den Freigabevermerk des Auftraggebers oder des
Architekten tragen. Durch Übergabe neuer Unterlagen
ungültig gewordene Unterlagen sind vom Auftragnehmer
entsprechend zu kennzeichnen und
aufzubewahren. Nicht freigegebene Unterlagen dürfen
nicht verwendet werden.

### Gewerk 1 Baustelleneinrichtung

**1.010 Baustelleneinrichtung**
Geräte, Werkzeuge und sonstige Betriebsmittel, die zur
vertragsgemäßen Durchführung der Bauleistungen
erforderlich sind, auf die Baustelle bringen, über die
gesamte Bauzeit bereitstellen und - soweit der
Geräteeinsatz nicht  gesondert berechnet wird -
betriebsfertig aufstellen einschl. der dafür
notwendigen Arbeiten. Die erforderlichen festen Anlagen
herstellen.  Unterkünfte, Werkstätten, Lagerschuppen
und dgl., soweit erforderlich, antransportieren,
aufbauen und einrichten. Strom-, Wasser-,
Fernsprechanschluß sowie Entsorgungseinrichtungen und
dgl. für die Baustelle, soweit erforderlich,
herstellen. Flächen beschaffen, sofern die vom AG zur
Verfügung gestellten nicht ausreichen. Kosten für
Vorhalten, Unterhalten und Betreiben der Geräte,
Anlagen und Einrichtungen einschl. Mieten,  Pacht,
Gebühren und dgl. werden nicht mit dieser Pauschale,
sondern mit den Einheitspreisen der betreffenden
Teilleistungen vergütet. Soweit nicht für bestimmte
Leistungen (z.B. Bedarfsleistungen) für das
Einrichten der Baustelle gesonderte Positionen im
Leistungsverzeichnis enthalten sind, gilt die Pauschale
für alle Leistungen sämtlicher Abschnitte des
Leistungsverzeichnisses.
Baustelle nach Beendigung der Arbeiten räumen.
Baustelle und Gerüste reinigen. Genutzte Flächen sind
wieder in den Ausgangszustand zu versetzen.
Vorhaltezeit für die Dauer der Arbeiten.
Menge: 1,000 St

### Gewerk 2 Wandfliesen

**2.010 Grundierung**
Grundierung auf Kunstharzdispersionsbasis auf
saugfähigen Untergründen zur Verfestigung des
Untergrundes
Untergrund Gipskartonplatten und Zementputz

Angeb. Produkt:

MERGEFIELD Feld11 #TB11.........
vom Bieter anzugeben
Menge: 160,000 m2

**2.020 Wandbelag 10x30 cm**
Ansetzen der Wandfliesen im Dünnbett mit hydraulisch erhärtendem, flexiblem Dünnbettmörtel. C2 TE S1 gemäß DIN EN 12004.

Fliesenflächen mit hydraulisch erhärtendem, flexiblem Fugenmörtel mit wasser- und schmutzabweisenden Eigenschaften verfugen. CG2 gemäß DIN EN 13888.

Format  : 100 x 300 x 6 mm Rastermaße
Oberfläche Unifarbene Glasur, CERAMICplus - veredelte,
reinigungsfreundliche Oberfläche mit hydro- und oliophoben Eigenschaften
Materialbild: uni
2 Kanten überglasiert
Glanzstufe: glänzend
für Architekturgestaltung geeignet

Sorte  : 1.
z.B. Villeroy & Boch, Pro Architectura 3.0
Mango Yellow und Creme Withe

oder gleichwertig mind. 10 Farben zur Auswahl die Weiß-  und Gelbtöne  beinhalten

Fabrikat :MERGEFIELD Feld11 #TB11.........
vom Bieter anzugeben

Serie  :MERGEFIELD Feld11 #TB11.........
vom Bieter anzugeben

in Form von Einzelfliesen

im Dünnbettverfahren nach DIN 18157 mit Hilfe eines
kunststoffvergüteten hydraulischen Dünnbettmörtels
gemäß EN 12004 Klasse C2TE auf vorhandenem Untergrund
verlegen.

Die Verfliesung ist von OKF raumhoch  mit einer Fugenbreite von 3 mm auszuführen.

Das Verlegen der Fliesen erfolgt im Kreuzverband

Die Fugenkammern sind sorgfältig auszukratzen.

Die Verfugung des Belages in der Fugenfarbe nach Abstimmung mit Auftraggeber, mit einem hydraulischen Feinfugmörtel ist im Einheitspreis
einzukalkulieren.

Im EP einzukalkulieren sind Schnittfliesen an
Wandanschlüssen, Einbauten und Belagsabschlüssen.
Ebenfalls einzukalkulieren ist das nachträgliche Anarbeiten von Fliesen an die Türzargen. Dies erfolgt in einem separaten Arbeitsgang.

UG
Fliesenspiegel im Werkraum

EGWC Beh.
  WC Mädchen
  WC Jungen
  Vorraum Jungen
  WC Damen
  WC Herren
  Vorraum Herren
  Putzraum

Fliesenspiegel Waschbeckenschränke in den Unterrichtsräumen
Menge: 200,000 m2

**2.030 Abschlußschiene**
Liefern und einbauen von Abschlußschienen aus
Edelstahl

Fabrikat: MERGEFIELD Feld11 #TB11.........
vom Bieter anzugeben
Menge: 65,000 m

**2.040 Abschlußeckleisten**
Liefern und einbauen von Abschlußleisten aus
Edelstahl- V2A, an Eckbereichen von gefliesten Wänden,
Fensterbrüstungs- sowie Leibungsbereichen etc..

Format : Eck-Winkel : 10x10x2mm

Angebot. Fabrikat :MERGEFIELD Feld11 #TB11.........
vom Bieter anzugeben
Menge: 20,000 m

**2.050 Elastische Anschlussfugen der Innenecken**
Elastische Anschlußfugen zwischen Wänden in 5 mm
Breite mit Hilfe eines
geeigneten dauerelastischen, fungiziden,
1-komponentigen Silikon -
Dichtstoffes liefern und nach Herstellerangaben
einbauen.

angebotenes Fabrikat:

Hersteller : MERGEFIELD Feld11 #TB11.........
vom Bieter anzugeben

Produkt  : MERGEFIELD Feld11 #TB11.........
vom Bieter anzugeben

Farbe : # grau / transparent

Dreiflankenhaftung des Dichtstoffes ist durch Einbau
eines DW-Polybandes auszuschließen.

Lieferung und Einbau des DW-Polybandes (Rundschnur) und
höhenmäßig sauberes Abtrennen des Randdämmstreifens ist
im E.P. einzukalkulieren.
Menge: 65,000 m

**2.060 Dauerelastische Versiegelung Sanitärgegenstände**
Herstellen einer dauerelastischen Versiegelung der Sanitärobjekte wie WC, Urinal und Waschbecken an die Wandfliesen. Auf Silikonbasis. Farbe entsprechend der Fugenfarbe.
Abgerechnet wird nach Anzahl der Einrichtungsgegenstände!
Menge: 32,000 Stück

**2.070 Anarbeiten an Haustechnik-Durchdringungen**
Zulage zur Position "Wandbelag"
für das Anarbeiten an Durchdringungen der
Sanitärgegenstände wie Wasseranschluss, Abfluss etc.
Abgerechnet wird nach Anzahl der Einrichtungsgegenstände!
Menge: 32,000 St

**2.080 Kristallspiegel 60/100cm**
Liefern und EInbauen von Kristallglasspiegeln
an den GK-Vorwänden über den Waschbecken im Sanitärbereich.
Im Bereich der Spiegel ist der Fliesenbelag
auszusparen.
Die Spiegel werden flächenbündig mit den Fliesen auf
dem Untergrund aus Gipskarton verklebt.
Alle Kanten der Spiegel sind geschliffen herzustellen.
Spiegelgrösse: Bx H ca. 60x100 cm
Menge: 5,000 St

**2.090 Kristallspiegel 60/45cm**
Liefern und EInbauen von Kristallglasspiegeln
an den GK-Vorwänden über den Waschbecken im Schrankbereich..
Im Bereich der Spiegel ist der Fliesenbelag
auszusparen.
Die Spiegel werden flächenbündig mit den Fliesen auf
dem Untergrund aus Gipskarton verklebt.
Alle Kanten der Spiegel sind geschliffen herzustellen.
Spiegelgrösse: Bx H ca. 60x45 cm
Menge: 13,000 St

### Gewerk 3 Bodenfliesen

**3.010 Reinigen Zementestrich**
Untergrund von groben Verunreinigungen
wie z.B. Gips- und Mörtelreste mittels Fegen reinigen

EGWC Beh.
  WC Mädchen
  WC Jungen
  Vorraum Jungen
  WC Damen
  WC Herren
  Vorraum Herren
  Putzraum

UG. EG und OG
Flure und Treppenräume
Menge: 360,000 m2

**3.020 Grundierung Zementestrich**
Untergrund - zementgebunden - vorstreichen

Saugfähigen zementgebundenen Untergrund (z.B. ZE,
Beton, Putz), vollfugiges Mauerwerk, Porenbeton mit
einem Dispersionsvorstrich wie UZIN-Fliesengrund  gemäß
Herstellervorschrift fachgerecht
grundieren.

Untergrund: Zementestrich

Angebotenes Fabrikat: MERGEFIELD Feld11 #TB11.........
vom Bieter anzugeben

EGWC Beh.
  WC Mädchen
  WC Jungen
  Vorraum Jungen
  WC Damen
  WC Herren
  Vorraum Herren
  Putzraum

UG. EG und OG
Flure und Treppenräume
Menge: 360,000 m2

**3.030 Estrichrisse**
Fachgerechtes Schließen von Schwind- und Arbeitsfugen
sowie Spannungsrissen im Untergrund aus Zementestrich
mit einem 2-Komponenten-Spezialharz
je nach Rißgröße, und anschließendem Abstreuen mit
Quarzsand Körnung 0,3 - 0,8, mm im Überschuß zur
Gewährleistung einer guten Haftung der darauf zu
verarbeitenden Materialien.

Angebotenes Fabrikat: MERGEFIELD Feld11 #TB11.........
vom Bieter anzugeben
Menge: 20,000 m

**3.040 Bodenfliesen, 60x30cm, R10**
Bodenfliesen im Innenbereich aus Feinsteinzeug nach DIN EN 14411 Gruppe BIa liefern und im Dünnbettverfahren nach DIN 18157 mit Hilfe eines geeigneten kunststoffvergüteten hydraulischen Dünnbettmörtels
gemäß EN 12004 Klasse C2 auf vorhandenem Untergrund
verlegen,

Villeroy & Boch
Serie Unit Five
Artikelnr. 2312FT72
Material: Feinsteinzeug
Werksmass: 297 x 597 x 10 mm
Nennmass: 30 x 60 cm
Fugen/Systemmass: 3 mm
Oberfläche: unglasiert
Mit keramischer Ausrüstung zur Reduktion der Fleck- und Schmutzempfindlichkeit - VilbostonePlus

Materialbild: Beton
Glanzstufe: matt
Kanten: rektifiziert
Farbe: dark taupe FT72
RAL 050 50 10
NCS S 5005-Y50R
LRV-Wert: 24,2
Variantenvielfalt: 2
Rutschhemmung: B -- R10
Frostbeständigkeit: ja
Abrieb- u. Verschleiß: --
Sorte: 1.
In Form von Einzelfliesen.

oder gleichwertig mind. 6 Farben zur Auswahl in Grautönen

angebotenes Fabrikat

MERGEFIELD Feld11 #TB11.........
vom Bieter anzugeben

Die Fugenkammern sind sorgfältig auszukratzen.
Das Verlegen der Fliesen erfolgt im Fugenschnitt mit
einer Fugenbreite von 3 mm.
Die Verfugung des Belages in der Fugenfarbe mittelgrau
nach Wahl des AG mit einem geeigneten hydraulischen Fertigfugmörtel ist im Einheitspreis einzukalkulieren.
Im EP einzukalkulieren sind Schnittfliesen an
Wandanschlüssen, Einbauten und Belagsabschlüssen.
Ebenfalls einzukalkulieren ist das nachträgliche
Anarbeiten von Fliesen an die Türzargen. Dies erfolgt
in einem separaten Arbeitsgang
Das Herstellen von Bewegungsfugen, Feldbegrenzungsfugen
und elastischen Anschlußfugen wird in bes. Position aufgeführt.

EGWC Beh.
  WC Mädchen
  WC Jungen
  Vorraum Jungen
  WC Damen
  WC Herren
  Vorraum Herren
  Putzraum

UG. EG und OG
Flure und Treppenräume 1+ 2
Menge: 360,000 m2

**3.050 Zulage Treppenpodeste**
Zulage zu Position zuvor  für das Verlegen von Bodenfliesen auf den Treppenpodesten im Dickbett 3cm
Menge: 20,000 m2

**3.060 Sockelfliesen**
Sockelfliesen passend zur Vorposition
liefern und verlegen.

Höhe 8cm

Die Position beinhaltet die Grundierung für
saugende Untergründe, das Verfugen .
Ebenfalls einzukalkulieren ist das nachträgliche Anarbeiten von Sockelfliesen an die Türzargen. Dies erfolgt in einem separaten Arbeitsgang
Menge: 290,000 m

**3.070 Dauerelastische Versiegelung**
Herstellen von dauerelastischen Fugen in den Raumecken
und im Bereich Bodenfläche an aufgehende Wände/ Sockelfliesen auf Silikonbasis. Farbe entsprechend der Fugenfarbe.
Die Position beinhaltet das Versiegeln der
Sanitäreinrichtungsgegenstände.
Menge: 360,000 m

**3.080 Belagstrennprofil**
Belagstrennprofil liefern und einbauen. Ausführung  als Winkelprofil aus Edelstahl unter Beachtung der Herstellerangaben, im Bereich der Türen.

Profilhöhe gemäß der Belagsstärke.

Hersteller / Typ:

MERGEFIELD Feld11 #TB11.........
vom Bieter anzugeben
Menge: 25,000 m

**3.090 Abdecken/Bodenbelagsschutz**
Abdecken als besonderer Schutz des Bodenbelags,
Flächen absaugen und  zum Schutz vor Verschmutzung für nachfolgende Arbeiten vollflächig abdecken und Stöße verkleben, inkl. Entfernen und Entsorgen nach Abschluss der Arbeiten bzw. nach Abstimmung mit dem AG.

Material: Tetrapack- Folie
Menge: 360,000 m2

### Gewerk 4 Treppenfliesen

**4.010 Tritt- und Setzstufen**
Treppenstufen im Innenbereich mit Feinsteinzeug nach DIN EN 14411 Gruppe BIa liefern und auf den vorhandenen Betontreppnlaufstufen verlegen.
Produkt analog der Bodenfliesen aus Titel 3.

Auftritttiefe bis 30 cm
Setzstufe bis 17cm
Stufenlänge 1,42m
Anzahl gesamt: 66 Stufen
( Treppenhaus 1: 44 Stufen, Treppenhaus 2: 22 Stufen)

Treppenauftritt: 29cm Auftritttiefe
Villeroy & Boch
Serie Unit Five
Artikelnr. 2842FT72
Material: Feinsteinzeug
Werksmass: 297 x 597 x 10 mm
Nennmass: 30 x 60 cm
Fugen/Systemmass: 3 mm
Oberfläche: unglasiert
Mit keramischer Ausrüstung zur Reduktion der Fleck- und Schmutzempfindlichkeit - VilbostonePlus

Materialbild: Beton
Glanzstufe: matt
Kanten: rektifiziert
Farbe: dark taupe FT72
RAL 050 50 10
NCS S 5005-Y50R
LRV-Wert: 24,2
Variantenvielfalt: -
Rutschhemmung: B -- R10
Frostbeständigkeit: ja
Abrieb- u. Verschleiß: --
Sorte: 1.
In Form von Einzelfliesen für maßgenauen Zuschnitt

Setzstufe: 16,5cm Höhe
Villeroy & Boch
Serie Unit Five
Artikelnr. 2312FT72
Material: Feinsteinzeug
Werksmass: 297 x 597 x 10 mm
Nennmass: 30 x 60 cm
Fugen/Systemmass: 3 mm
Oberfläche: unglasiert
 Mit keramischer Ausrüstung zur Reduktion der Fleck- und Schmutzempfindlichkeit - VilbostonePlus

Materialbild: Beton
Glanzstufe: matt
Kanten: rektifiziert
Farbe: dark taupe FT72
RAL 050 50 10
NCS S 5005-Y50R
LRV-Wert: 24,2
Variantenvielfalt: -
Rutschhemmung: B -- R10
Frostbeständigkeit: ja
Abrieb- u. Verschleiß: --
Sorte: 1.
In Form von Einzelfliesen für maßgenauen Zuschnitt

Fabrikat V&B Unit five
oder gleichwertig mind. 6 Farben zur Auswahl in Grautönen

angebotenes Fabrikat

MERGEFIELD Feld11 #TB11.........
vom Bieter anzugeben

Die Position beinhaltet die Grundierung fur
nichtsaugende Untergründe und die notwendigen
Ausgleichsarbeiten .
Die Ausführung erfolgt mit Treppenauftrittfliesen, das
Schneiden der Fliesen ist in die Position
einkalkuliert.
Verfugung mit Traßzement- Fugenmörtel

Die Ausbildung der Stufenkanten folgt in gesonderter Position.
Menge: 66,000 St

**4.020 Treppenkantenabschlussprofil**
Liefern und Einbauen von Treppenkantenabschlussprofilen aus Alu mit eingelassener rutschhemmender Auftrittfläche.

Auftritttiefe bis 30 cm
Setzstufe bis 17cm
Stufenlänge 1,42m
Anzahl gesamt: 66 Stufen
( Treppenhaus 1: 44 Stufen, Treppenhaus 2: 22 Stufen)

Kante vorne abgerundet oder gefast Radius mind. 2mm

Farbe der Auftrittfläche in dunkelgrau, anthrazit oder schwarz - Farbe muss sich von Fliesenfarbe abheben.
mind. 3 Farben zur Auswahl.

Fabrikat Schlüter TREP-V oder gleichwertig

angebotenes Fabrikat: MERGEFIELD Feld11 #TB11.........
vom Bieter anzugeben
Menge: 95,000 m

**4.030 Sockelfliesen Treppenläufe**
Sockelfliesen passend zur Vorposition
dem Treppenverlauf folgend
verlegen. (Tritt- und Setzstufen)

Höhe 8cm

Die Position beinhaltet die Grundierung für
saugende Untergründe, das Verfugen .
Ebenfalls einzukalkulieren ist das nachträgliche Anarbeiten von Sockelfliesen an die Türzargen. Dies erfolgt in einem separaten Arbeitsgang
Menge: 65,000 m

**4.040 Dauerelastische Versiegelung**
Herstellen von dauerelastischen Fugen entlang
Tritt- und Setzstufen und im Anschlussbereich an die
Stufensockel und sonstigen Sockel
auf Silikonbasis. Farbe entsprechend der Fugenfarbe.

Treppenläufe im Treppenraum 1+2
Menge: 65,000 m

**4.050 Sauberlaufmatten 1,45 m x 1,00 m**
Sauberlaufmatte, 1,45 x 1,00 m mit
Alurahmen liefern und einbauen.
Feinschmutz- und Feuchtigkeitsabnahme

Rutschhemmung mind. R10 oder besser
Ausführung in schwerentflammbar nach EN 13501

Geringe Aufbauhöhe (max. 15-20mm)
Farbe nach Wahl des Auftraggebers.

Angebotenes Produkt: MERGEFIELD Feld11 #TB11.........
vom Bieter anzugeben

UGTreppenhaus 1
EGTreppenhaus 2
EGFlur 1
Menge: 3,000 St

**4.060 Abdecken Treppenstufen**
wie Position zuvor, jedoch Abdecken von  Treppenstufen

Auftritttiefe bis 30 cm
Setzstufe bis 17cm hoch
Stufenlänge 1,42m
Anzahl: 66 Stufen

Material: Tetrapack- Folie
Menge: 50,000 m2

### Gewerk 5 Stundenlohnarbeiten

*Hinweis: Hinweis Tagelohnarbeiten*
Tagelohnarbeiten sind nur in besonderen Fällen auf
Weisung des Auftraggebers auszuführen.
Die Tagelohn und Rapportzettel sind spätestens am
folgenden Tag zur Anerkennung dem AG vorzulegen.

Die nachstehenden Verrechnungssätze gelten für
Arbeitskräfte einschl. Lohn- und Lohnnebenkosten,
Fahrgeldern, Auslösung, Montagezulagen und
Unternehmergewinn.

Verspätet vorgelegte Stundenrapporte werden nicht
anerkannt !

**5.010 Stundenlohn Facharbeiter**
Für eventuell erforderliche Arbeiten, die nicht im
Leistungsverzeichnis erfaßt sind und nur auf
ausdrückliche Anweisung und gegen Nachweis zur
Ausführung kommen, werden verrechnet für Facharbeiter
Menge: 5,000 h

**5.020 Stundenlohn Helfer**
Für eventuell erforderliche Arbeiten, die nicht im
Leistungsverzeichnis erfaßt sind und nur auf
ausdrückliche Anweisung und gegen Nachweis zur
Ausführung kommen, werden verrechnet für
Reiniger-Helfer.
Menge: 5,000 h
